# Sollwitt - Erschließung BPL 3
Angebotsaufforderung (GAEB 90, DA83)
Währung: EUR
Auftraggeber: Gemeinde Sollwitt

## LV Kanal und Straßenbau
Datum: 07.10.26

### 01 Mischwasserkanal und Nachklärteich

#### 01.01 Erdarbeiten MW-Hauptkanal

**01.01.0001 Einzelrohrgraben, Bankett, Rohre bis DN 300, T. bis 2,0 m**
Einzelrohrgraben, im Bankett und freien Gelände,
angrenzende Fahrbahn mit Pflasterrinne sichern,
Rohre DN 300,
Tiefe bis 2,0 m.
Menge: 85,000 m

**01.01.0002 Einzelrohrgraben in Str., Rohre DN 200-400, Tiefe bis 2,50 m**
Boden der Gräben und Schächte profilgerecht ausheben,
im öffentlichen Verkehrsraum,
einschl. Verbau DIN 18 303,
verfüllen und verdichten,
Aushubtiefe bis 2,50 m,
Sohlenbreite der Gräben für Rohre
DN 200-400.
Homogenbereich 2..5.
Menge: 190,000 m

**01.01.0003 Suchgräben bis 1,50 m tief herstellen und wieder verfüllen**
Suchgräben in der Bautrasse für die Feststellung
bestehender Kabel,
Leitungen und dergl. in einer Tiefe bis zu 1,50 m
herstellen und wieder verfüllen und verdichten.
Menge: 15,000 m

**01.01.0004 Schacht DN 1000, bis 1,6 m tief, aufnehmen und beseitigen**
Schacht aufnehmen,
DN 1000, einschl. Bodenstück mit Sohlgerinne,
aus Betonfertigteilen, bis 1,6 m tief, Material wird
Eigentum des AN und ist zu beseitigen.
Menge: 1,000 St

**01.01.0005 Längslaufende Kanalleitungen DN 100 bis 200 sichern, als Zulage**
Rohrgraben mit längslaufenden
Entwässerungsleitungen sowie anderen
Leitungen, DN 100-200, Stzg, Beton oder PVC, als Zulage
für das freilegen, Sichern
und neuer Sandbettung sowie für alle
Erschwernisse bei Erd- u. Verbauarbeiten, OW
Menge: 1,000 m

**01.01.0006 Längslaufende Wasserleitung PVC DN 125 sichern**
Rohrgraben mit Druckrohrleitungen,
Wasserleitungen PVC  DN 125
Sichern durch fachgerechten Verbau
sowie für alle Erschwernisse
bei Erd- u. Verbauarbeiten,
als Zulage zum Rohrgraben
Menge: 5,000 m

**01.01.0007 Längslaufende Kabel im Rohrgraben aufnehmen, sichern und wieder verlegen**
Rohrgraben mit längslaufenden Post- und
Stromversorgungskabeln bis 20 kV sowie
anderen Leitungen, als Zulage für das
Aufnehmen, Sichern und Verlegen in den
ursprünglichen Zustand einschl.
Sandbettung und Abdeckung mit
Trassenband, sowie für alle Erschwernisse
 bei Erd- u. Verbauarbeiten, Mehrere Kabel
 im Graben gelten als ein Kabel.
Menge: 125,000 m

**01.01.0008 Kreuzende Kabel im Rohrgraben sichern, als Zulage**
Kreuzende Kabel im Rohrgraben, Kommunikation und
Stromversorgung bis 20 kV, gem. Zusätzl. Techn.
Bedingungen, sichern, Kabelbündel mit Einzelabstand der
Kabel bis 25 cm gelten als 1 Kabel, als Zulage, unter
Berücksichtigung aller Erschwernisse bei Erd- und
Verbauarbeiten.
Menge: 10,000 St

**01.01.0009 Kreuzende Druckleitung DN 50 - 150 sichern, als Zulage**
Kreuzende Druckleitung über DN 50 - 150 im Rohrgraben
gem. Zusätzl. Techn. Vertragsbedingungen sichern, als
Zulage, unter Berücksichtigung aller Erschwernisse bei
Erd- und Verbauarbeiten.
Menge: 3,000 St

**01.01.0010 Sichern von Schächten im Trassenbereich**
Sichern und Abfangen von Schächten im Trassenbereich
(nur Schächte ohne Anschluss) einschl. aller
erforderlichen Nebenleistungen und Materialien bis zur
Wiederherstellung nach Fertigstellung.
Menge: 1,000 St

**01.01.0011 Steinfreien Bettungssand für Rohrleitungen, liefern und einbauen**
Einbau von Füllmaterial für Einbettung von
Rohrleitungen, gem. DIN 4033,
mit vom AN zu liefernden Stoffen,
Material: steinfreier Sand, verdichten.
Menge: 240,000 m3

**01.01.0012 Füllkies für Rohrgräben, liefern und einbauen.**
Verfüllen von Gräben und Schächten
mit vom AN zu liefernden Stoffen,
Material: Füllkies, verdichten.
Menge: 180,000 m3

**01.01.0013 Boden für Rohrgräben fördern und abkippen, Förderweg über 10 km, als Zulage**
Aushubboden der Rohrgräben und Schächte laden, fördern,
abkippen und einplanieren,
einschl. Kippgebühren,
Förderweg über 10 km,
als Zulage.
Menge: 140,000 m3

**01.01.0014 Gelagerten Baugrubenaushub laden, fördern und auftragen, Förderweg bis 500 m**
Gelagerten Baugrubenaushub
laden, fördern und profilgerecht auftragen,
Förderweg bis 500 m,
Mengenermittlung nach Aufmaß an der Entnahmestelle
Menge: 280,000 m3

**01.01.0015 Deklarationsanalyse**
Beprobung und Analysen zur Deklaration von Bodenaushub
gemäß Mindestumfang nach LAGA Richtlinie "Anforderungen
an den stoffliche Verwertung von mineralischen
Reststoffen/Abfällen" für vereinfachten
Entsorgungsnachweis des Bodenaushubes bzw. -abtrages
durch zugelassenes Labor auszuführen und
Ergebnisbericht mit Angaben der Einstufung gemäß
LAGA-Zuordnungswerten anzufertigen. Einschl.
Probengewinnung, auch in entsprechender Tiefe mit
Erdbaugerät, in Absprache mit der Örtlichen
Bauüberwachung des AG. Parameterumfang gemäß LAGA TR
Boden, Stand 05.11.04 (Tab II 1.2.1 einschl. aller
Untersuchungen am Eluat) und der Technischen Anleitung
Siedlungsabfall (TASi).
Menge: 1,000 St

**01.01.0016 Steine in der Baugrube aufnehmen und beseitigen**
Hindernis aus Einzelsteinen (Findling)
im Boden aufnehmen, das Abbruchmaterial wird Eigentum
des AN und ist zu beseitigen.
Einzelgröße des Hindernisses gem. VOB.
Menge: 2,000 m3

**01.01.0017 Mauerwerk und Beton in der Baugrube abbrechen und beseitigen**
Hindernis aus Mauerwerk und Beton im Boden abbrechen.
Das Abbruchmaterial wird Eigentum des AN und ist zu
beseitigen.
Menge: 2,000 m3

**01.01.0018 Wasserhaltung Kanalnetz nach Wahl des AN für die Dauer der Notwendigkeit, bzw. Bauzeit.**
Wasserhaltung nach Wahl des AN für die Dauer der
Notwendigkeit, bzw. Bauzeit.
Wasserhaltung, beim Bau des MW-Kanals einschließlich
der Bauwerke und bei der Übernahme der vorhandenen
Zuläufe in die neue Kanalleitung, bzw. Schächte sowie
beim Umbau vorhandener Kanalanlagen und beim Bau und
Rückbau von eventuellen Provisorien oder Altanlagen,
falls Leistungen der Wasserhaltung nicht im Einzelnen
gesondert abzurechnen sind.
Sofern keine entsprechenden Positionen im LV vorhanden
sind, ist das Über - bzw. Ableiten allen anfallenden
BETRIEBSWASSERS des MW-Hauptkanals der Kanalanlage
einzurechnen. Der Auftragnehmer hat Umfang, Leistung,
Wirkungsgrad und Sicherheit der Wasserhaltungsanlage,
Betriebsstoffe (Strom, Diesel etc.) und das Umsetzen
der Anlage je nach Fortschreiten der Bauarbeiten
einzurechnen. Die Materialien zur Ableitung des
Oberflächenwassers sind ebenfalls einzurechnen.
Anfallendes Betriebswasser (Trocken- bzw.
Regenwetterzufluss) ist bei der Übernahme der dort
zulaufenden Leitung zu berücksichtigen:
Die Anbindung darf nur bei Trockenwetter
ausgeführt werden.
Es ist außerdem während der gesamten Bauzeit jederzeit
zu gewährleisten, dass bei Regenereignissen alle
Tageswässer (Oberflächenwässer) schadlos über- bzw.
abgeleitet werden.
Alle dazu erforderlichen Aufwendungen sind nach Wahl
des AN einzurechnen.
Alle Schäden oder Nachteile, die auf ein Versagen der
Wasserhaltung oder auf ungenügende Sicherheitsmaßnahmen
zurückzuführen sind, gehen zu Lasten des AN. Es muss
jederzeit eine einwandfreie Entsorgung der
angeschlossenen Gebäude bzw. anderer
Entwässerungsgegenstände gewährleistet sein. Es sind
folgende Abflussmengen zu Grunde zulegen:
Abflussmengen:
Regenwetter:  bis 20 l/s
Menge: 90,000 m

**01.01.0019 Offene Wasserhaltung zum Trockenlegen des Rohrgrabens durchführen**
Offene Wasserhaltung zum Trockenlegen des Rohrgrabens
durch Sickerdrainung bzw. Pumpen mit allen
erforderlichen Anlagen gem. Zusätzl. Techn. Bedingungen
einrichten, betreiben und wieder abbauen.
Menge: 150,000 m

**01.01.0020 Wasserhaltung (Grundwasserabsenkung) zum Trockenlegen des Rohrgrabens durchführen**
Wasserhaltung (Grundwasserabsenkung)
zum Trockenlegen des Rohrgrabens durch Einsatz einer
Vakuumanlage mit allen erforderlichen Anlagen gem.
Zusätzl. Techn. Bedingungen einrichten, betreiben und
wieder abbauen.
Menge: 125,000 m

**01.01.0021 Vorh. Entw.-ltg. neu verbinden**
Vorh. Entwässerungsrohrleitung für in der Baugrube
fachgerecht abtrennen und neue fachgerechte Verbindung
zu vorh. Schacht herstellen.
Inkl. aller Erschwernisse, Nebenarbeiten und
erforderlichen Bögen, Kupplungen sowie Übergangsstücke.
Abbruch und ordnungsgemäße Beseitigung von anfallendem
Rohrmaterial wird nicht gesondert vergütet. Kosten
hierfür sind in den Einheitspreis einzurechnen.
Menge: 1,000 St

**01.01.0022 Vorflutleitungen und Betrieb der Grundwasserabsenkung**
Vorflutleitungen sowie notwendige Kolbenpumpen
(Super-Schalldämmung) für den Betrieb der
Grundwasserabsenkung aufbauen, überwachen, unterhalten,
dem Bauverlauf anpassen und nach Beendigung der
Arbeiten zurückbauen, Für die Dauer der
Grundwasserabsenkung des Kanalbaus einschl.
Anschlusskanäle sowie der Verlegung der Wasserleitung.
Anzahl der Pumpen je nach Baufortschritt durch AN. Vor
Einleitung ist ein bzw. zwei Kompaktsandfänge sowie
Wasseruhr aufzustellen und zu unterhalten.
Menge: 1,000 psch

**01.01.0023 Verkehrs- und Straßenschilder bis 2 m² entfernen und wieder setzen**
Verkehrs- und Straßenschilder bis 2 m² fachgerecht
entfernen,
lagern und wieder an gleicher Stelle, fachgerecht
aufstellen. Einschl. aller Erschwernisse und
Materialien.
Menge: 1,000 St

#### 01.02 Material MW-Hauptkanal

**01.02.0001 PP-Kanalrohre DN 200, SN 10, liefern und verlegen**
Entwässerungskanal/-leitung DIN EN 1610 aus PP-Rohren
DIN EN1852-1 mit Steckmuffe, DN 200, SN 10,
Auflager in nichtbindigem Boden,
Auflagerwinkel 120 Grad, in vorhandenem Graben mit
Verbau ohne Aussteifungen.
Menge: 125,000 m

**01.02.0002 Betonmuffenrohre DN 300, wandverstärkt, liefern und verlegen**
*** Grundposition ZZ 003.0
Entwässerungskanal/-leitung DIN 4033 aus Betonrohren
DIN 4032
KW-M, Kreisquerschnitt wandverstärkt
mit Muffe, DN 300,
Rohrverbindung mit werksseitig eingebauter
Gleitringdichtung,
Wasserdichtheitsprüfung im Werk,
aus vergütetem Beton Zement PZ 45 F,
Auflager in nichtbindigem Boden,
Auflagerwinkel 90 Grad,
in vorhandenem Graben mit Verbau und Aussteifungen.
Menge: 145,000 m

**01.02.0003 PP-Kanalrohre DN 300, SN 16, liefern und verlegen**
*** Wahlposition ZZ 003.1
Entwässerungskanal/-leitung DIN EN 1610 aus PP-Rohren
DIN EN1852-1 mit Steckmuffe, DN 300, SN 16,
Auflager in nichtbindigem Boden,
Auflagerwinkel 120 Grad, in vorhandenem Graben mit
Verbau ohne Aussteifungen.
Menge: 145,000 m

**01.02.0004 Betonmuffenrohre DN 400, wandverstärkt, liefern und verlegen**
Entwässerungskanal/-leitung DIN 4033 aus Betonrohren
DIN 4032
KW-M, Kreisquerschnitt wandverstärkt
mit Muffe, DN 400,
Rohrverbindung mit werksseitig eingebauter
Gleitringdichtung,
Wasserdichtheitsprüfung im Werk,
aus vergütetem Beton Zement PZ 45 F,
Auflager in nichtbindigem Boden,
Auflagerwinkel 90 Grad,
in vorhandenem Graben mit Verbau und Aussteifungen.
Menge: 8,000 m

**01.02.0005 Gelenkstück DN 400**
Gelenkstück zum Anschluss der Leitung an den Schacht DN
400.
Menge: 2,000 St

**01.02.0006 Kopfstück B-K-GM, Auslauf, DN 400**
Menge: 1,000 St

**01.02.0007 Stabrechen für Kopfstücke DN 400, feuerverzinkt, liefern und einbauen**
Stabrechen aus verzinktem Stahl, passend
für die Fertigteil-Kopfstücke DN 400, liefern und
einbauen.
Menge: 1,000 St

**01.02.0008 Kopfstück B-K-GM, Auslauf, DN 300**
Menge: 2,000 St

**01.02.0009 Stabrechen für Kopfstücke DN 300, feuerverzinkt, liefern und einbauen**
Stabrechen aus verzinktem Stahl, passend
für die Fertigteil-Kopfstücke DN 300, liefern und
einbauen.
Menge: 2,000 St

**01.02.0010 PP-Abzweig DN 200/160, als Zulage**
PP-Einfachabzweig KGEA-45 als Zulage,
DN 200/160.
Menge: 3,000 St

**01.02.0011 Anbohrstutzen DN 150 an Betonleitg. DN 300-400 herstellen**
*** Grundposition ZZ 003.0
Anschluss von Entwässerungskanal/-leitung
aus Beton, DN 150,
an Kanal/Leitung DN 300 - 400,
aus Beton durch Anbohren und Einbau eines
Anschlussstutzens.
Menge: 5,000 St

**01.02.0012 PP-Abzweig DN 300/160, als Zulage**
*** Wahlposition ZZ 003.1
PP-Einfachabzweig KGEA-45 als Zulage,
DN 300/160.
Menge: 5,000 St

**01.02.0013 Schacht D=1,00 m, Estrichgerinne, Rohre bis DN 400, T. bis 1,80 m**
Schacht, rund, lichte Weite 1,00 m,
Wandstärke 12 cm,
gütegeschützte Betonfertigteile mit Muffe
nach Typ 2 nach DIN EN 1917 mit
DIN V 4034-1, Zement PZ 45F,
Hersteller/Typ
'........................................'
mit Schachtunterteil Typ 2 nach
DIN EN 1917
mit DIN V 4034-1 SU-M
für Betonmuffenrohre, Höhe 100 - 150 cm,
Auftritt in Höhe des Scheitels,
Anschlüsse für gelenkige Einbindung der Rohre,
Schachtring Typ 2 nach DIN EN 1917 mit
DIN V 4034-1 SR-M, Höhe 25/50/100 cm,
Schachthals Typ 2 nach DIN EN 1917 mit
DIN V 4034-1 SH-M,
Durchmesser 150/62,5 cm, Höhe 60 cm,
Auflagerring Typ 2 nach DIN EN 1917 mit DIN V 4034-1,
Durchmesser 62,5 cm, Höhe 6 - 10 cm,
einschließlich der direkt kraftschlüssig
eingerüttelten Steigeisen nach DIN 1212 E,
Bauteilverbindung gem. TOBNORM oder glw., mit in der
Muffe lagegenau, einbetonierter Elastomer-Dichtung nach
DIN 4060, mit in der Muffe lagegenau, einbetoniertem
Lastübertragungselement mit Sandfüllung, nicht federnd,
ausgelegt für SLW 60,
Gerinne gerade oder gekrümmt, Auskleidung Gerinne und
Auftritt mit Zementestrich ZE 20 DIN 18 560,
größtes Rohr DN 400,
lichte Schachttiefe über 1,40 bis 1,80 m.
Menge: 4,000 St

**01.02.0014 Schacht D=1,00 m, Estrichgerinne, Rohre bis DN 400, T. bis 2,20 m**
Schacht, rund, lichte Weite 1,00 m,
Wandstärke 12 cm,
gütegeschützte Betonfertigteile mit Muffe
nach Typ 2 nach DIN EN 1917 mit
DIN V 4034-1,  Zement PZ 45F,
Hersteller/Typ
'........................................'
mit Schachtunterteil Typ 2 nach
DIN EN 1917  mit DIN V 4034-1 SU-M
für Betonmuffenrohre, Höhe 100 - 150 cm,
Auftritt in Höhe des Scheitels,
Anschlüsse für gelenkige Einbindung der Rohre,
Schachtring Typ 2 nach DIN EN 1917 mit
DIN V 4034-1 SR-M, Höhe 25/50/100 cm,
Schachthals Typ 2 nach DIN EN 1917 mit
DIN V 4034-1 SH-M,
Durchmesser 150/62,5 cm, Höhe 60 cm,
Auflagerring Typ 2 nach DIN EN 1917 mit DIN V 4034-1,
Durchmesser 62,5 cm, Höhe 6 - 10 cm,
einschließlich der direkt kraftschlüssig
eingerüttelten Steigeisen nach DIN 1212 E,
Bauteilverbindung gem. TOBNORM oder glw., mit in der
Muffe lagegenau, einbetonierter Elastomer-Dichtung nach
DIN 4060, mit in der Muffe lagegenau, einbetoniertem
Lastübertragungselement mit Sandfüllung, nicht federnd,
ausgelegt für SLW 60,
Gerinne gerade oder gekrümmt, Auskleidung Gerinne und
Auftritt mit Zementestrich ZE 20 DIN 18 560,
größtes Rohr DN 400,
lichte Schachttiefe über 1,80 bis 2,20 m.
Menge: 4,000 St

**01.02.0015 Seitenzulauf mit Klinker bis DN 250, als Zulage**
Seitenzulauf zum Schacht als Zulage,
Ausführung mit Klinker,
Seitenzulauf bis DN 250.
Menge: 2,000 St

**01.02.0016 Begu-Schachtabdeckung Klasse D, lichte Weite 600 mm, ohne Lüftungsöffnungen, lief. u. einbauen**
Schachtabdeckung Klasse D DIN 1229,
lichte Weite 600 mm,
Rahmen rund aus Gusseisen mit Beton,
Deckel rund aus Gusseisen mit Beton,
ohne Lüftungsöffnungen,
mit Schmutzfänger F DIN 1221,
höhengerecht in Mörtel MG III versetzen.
Menge: 8,000 St

**01.02.0017 Zulage für Schachtabdeckplatte anstelle des Schachthalses.**
Einbau einer Abdeckplatte mit Muffe
Typ 2 nach DIN EN 1917/ DIN V 4034-1,
Teil I, AP-M-S 1000/625 x 200,
anstelle des Schachthalses 100/62,5,
Höhe 60 cm,
als Zulage zu den Schachtpositionen.
Menge: 1,000 St

**01.02.0018 Dichtheitsprüfung mit Wasser für Leitungen DN 300-450 durchführen**
Dichtheitsprüfung DIN EN 1610
des/der Entwässerungskanals/-leitung,
mit Wasser,
Wasser liefern und schadlos beseitigen,
DN 300 bis DN 450.
Menge: 270,000 m

**01.02.0019 Leitung mit Hochdruckspülgerät reinigen**
Entwässerungskanal/-leitung reinigen,
durch Hochdruckspülverfahren,
Räumgut wird Eigentum des AN und ist zu beseitigen.
Menge: 270,000 m

**01.02.0020 Leitung bis DN 400 mit Kanalfernauge untersuchen**
Entwässerungskanal/-leitung durch Fernauge prüfen, bis
DN 400,
Werkstoff PP bzw Beton,
Einmündungen und Beschädigungen einmessen und
fotografieren, Anlage ist nicht in Betrieb. Das
Reinigen des Kanals vor Beginn der Prüfung wird
besonders vergütet.
Menge: 270,000 m

**01.02.0021 DVD mit Aufzeichnung der Untersuchung liefern.**
DVD mit Aufzeichnung der Kanalprüfung liefern,
DVD: Filmung digital im MPEG-Format mit Timecode
Datenformat:
- Haltungsdaten ISYBAU-Austauschformat
  Typ H,
- Schachtdaten ISYBAU-Austauschformat
  Typ S,
- Leitungsdaten ISYBAU-Austauschformat
  Typ LH.
Menge: 1,000 psch

#### 01.03 Nachklärteich

**01.03.0001 Geröllschüttung ca. 90/200 mm in 30 cm Stärke einbauen**
Geröllschüttung ca. 90/200 mm in
30 cm Stärke einbauen
an Zuläufen und Einleitungsstelle im
Vorfluter
Menge: 10,000 m2

**01.03.0002 Kunststoffvlies ca. 400 g/m2 verlegen, die Stöße sind mind. 40 cm zu überlappen.**
Kunststoffvlies ca. 400 g/m2 verlegen,
die Stöße sind mind. 40 cm zu überlappen,
abgerechnet wird die vom Vlies bedeckte Fläche,
Einbaustellen: Becken,
zur Sicherung der Zu- u. Abläufe.
Menge: 15,000 m2

**01.03.0003 Stabgitterzaun,Höhe 1230 mm, rückbauen**
Stabgitterzaun, Höhe 1230 mm,
Pfosten inkl. Fundament ausbauen und entsorgen,
Zaunfelder ausbauen und lagern
Menge: 30,000 m

**01.03.0004 Stabgitterzaun,Höhe 1230 mm, liefern und montieren**
Stabgitterzaun, Höhe 1230 mm,
liefern und montieren,
Maschenweite der Gittermatten 50x200 mm,
feuerverzinkt und pulverbeschichtet,
Farbton: RAL 6005 (moosgrün),
oberer Profilabschluss glatt, d.h. Rundstäbe schließen,
mit dem Profil ab,
T-Stahlpfosten 50x6x1800 mm mit Doppelloch zur Aufnahme
der Stahlmatten, Pfostenabstand 2,50 m,
Betonfundamente B 15, D = 0,30 m,
Tiefe = 0,80 m;
Anzahl der Eckpunkte: 3;
Anzahl der Anfangs-/Endpunkte: 2;
Leistung inkl. aller erforderlichen Erdarbeiten.
angebotenes Fabrikat:

'........................................'
Menge: 100,000 m

**01.03.0005 Einfahrttor umsetzen**
Einfahrttor, zweiflügelig, umsetzen, vorhandenes
Zaunfeld ausbauen
Menge: 1,000 St

**01.03.0006 Hinweisschild "Nachklärteich" liefern und aufstellen**
Hinweisschild "Nachklärteich" H=1,20 m mit verzinktem
Pfosten liefern und in Betonfundament aufstellen.
Menge: 1,000 St

#### 01.04 Drosselbauwerk

**01.04.0001 Sauberkeitsschicht aus Beton C 12/15, d =10 cm, herstellen**
Sauberkeitsschicht aus Beton, gem. DIN EN 206-1/DIN
1045-2, C12/15, XO
Fläche waagerecht, Dicke 10 cm, einschl. Schalung.
Menge: 5,000 m2

**01.04.0002 Kleineisenzeug aus Edelstahl**
Kleineisenzeug aus Edelstahl, liefern und in Beton
einbauen.
Menge: 2,000 kg

**01.04.0003 Boden für Drosselschacht ausheben, verfüllen, Homogenb. 1-5, Tiefe bis 2,00 m.**
Boden der Baugrube für Drosselschacht
profilgerecht ausheben, den Arbeitsraum
wieder verfüllen und verdichten, einschl. Verbau DIN 18
303, verdrängter Aushub ist unternehmerseitig
abzufahren,
Aushubtiefe bis 2,00 m,
Bauwerk Drosselschacht DN1200,
Baugrube Durchmesser Sohle 3m
Böschung 1 : 1
Homogenbereich 1 bis 5.
Menge: 1,000 St

**01.04.0004 Wasserhaltung zum Trockenlegen der Schachtbaugrube bis 2,00 m Tiefe**
Wasserhaltung zum Trockenlegen der
Schachtbaugrube bis 2 m Tiefe, Wasserstand ca. 1,00 m -
2,00 m über Baugrubensohle mit Pumpen, Pumpensümpfen,
Dränagen, ggf. Brunnen,Vakuumanlagen, Abflussleitungen
u. dgl. einrichten, betreiben und wieder abbauen.
Menge: 1,000 St

**01.04.0005 Lochblende liefern und installieren**
Lochblende zur Drosselung des Abflussvolumenstroms

max. Abflussmenge: 5,0 l/s
max. Stauhöhe:  0,50 m
Ø Wandöffnung: 150 mm
Edelstahl  1.4571 (V4A)

max. Abflussmenge ist bei maximalem Überstau
einzuhalten
Fabrikat:

bestehend aus:
Lochblende, Zugstange, Befestigungsmaterial aus
Edelstahl 1.4571 (V4A), Dichtungsmaterial.

liefern und im vorgesehenen Schacht vor der Wandöffnung
in Rohr DN 150 einbauen.
Menge: 1,000 St

**01.04.0006 Fertigteil-Drosselschacht aus Beton liefern und einbauen**
Fertigteil-Drosselschacht aus Beton C35/45
liefern und nach Einbauanweisung des Lieferwerkes auf
10 cm Unterbeton setzen.
Betonschacht inklusive Auflage für Gitterrost
Rundschacht DN 1200
Höhe = 1,58 cm
Wandstärke ca. 12 cm
Statischer Nachweis ist vor Lieferung vorzulegen!
Auftriebsnachweis ist vor Lieferung vorzulegen!
Details sind der Bauwerkszeichnung
Anlage 16 Blatt 3 zu entnehmen.
Menge: 1,000 St

**01.04.0007 Gitterrost DN 1,35 m, verzinkt**
Gitterrost DN 1,35 m
feuerverzinkt, als Abdeckung,
Belastungsklasse B 125
Menge: 1,000 St

**01.04.0008 Füllkies für Rohrgräben, liefern und einbauen**
Verfüllen von Gräben und Schächten
mit vom AN zu liefernden Stoffen,
Material Füllkies, verdichten,
Menge: 10,000 m3

**01.04.0009 Bodenaushub Z0 laden, fördern und fachgerecht entsorgen.**
Aushubboden der Rohrgräben und Schächte aufnehmen,
laden, und einer
fachgerechten Entsorgung zuführen, einschl. aller
Gebühren und Entsorgungsnachweise.
Anstehender Boden mit Deklaration nach LAGA
Zuordnungsklasse: Z0.
Menge: 10,000 m3

#### 01.05 Anschlusskanäle

**01.05.0001 Einzelrohrgraben,in Verkehrsflächen, Rohre DN 150, T. bis 1,75 m**
Boden der Gräben und Schächte
profilgerecht ausheben, in Verkehrsflächen
einschl. Verbau DIN 18 303,
verfüllen und verdichten,
Aushubtiefe bis 1,75 m,
Sohlenbreite der Gräben für
Rohre DN 150.
Homogenbereich 2..5.
Menge: 90,000 m

**01.05.0002 Suchgräben bis 1,5 m tief herstellen und wieder verfüllen**
Menge: 5,000 m

**01.05.0003 Kreuzende Kabel im Rohrgraben sichern, als Zulage**
Kreuzende Kabel im Rohrgraben, Telekommunikation und
Stromversorgung bis 20 kV, gem. Zusätzl. Techn.
Bedingungen sichern, Kabelbündel mit Einzelabstand der
Kabel bis 25 cm gelten als 1 Kabel, als Zulage unter
Berücksichtigung aller Erschwernisse bei Erd- und
Verbauarbeiten.
Menge: 20,000 St

**01.05.0004 Kreuzende Druckleitung bis DN 50 sichern, als Zulage**
Kreuzende Druckleitung bis DN 50 im Rohrgraben gem.
Zusätzl. Techn.
Bedingungen sichern, als Zulage
unter Berücksichtigung aller Erschwernisse bei Erd- und
Verbauarbeiten.
Menge: 2,000 St

**01.05.0005 Kreuzende Druckleitung DN 50 - 150 sichern, als Zulage**
Kreuzende Druckleitung über DN 50 - 150 im Rohrgraben
gem. Zusätzl. Techn. Bedingungenn sichern, als Zulage,
unter Berücksichtigung aller Erschwernisse bei Erd- und
Verbauarbeiten.
Menge: 2,000 St

**01.05.0006 Erschwernis beim Unterminieren von Hecken, Mauern, Zäunen usw.**
Erschwernis beim Unterminieren von Hecken, Mauern,
Zäunen usw.
Erschwernis beim Unterminieren von Grenzeinrichtungen
wie Mauern, Hecken und sonstigen Einfriedigungen,
Baumwurzeln, Schmutz- und
Regenwasserhausanschlussleitungen usw. bei Kreuzungen
des Rohrgrabens als Erschwernis zum Nachweis einschl.
Erdarbeiten in Handschachtung, als Zulage zu den Erd-
und Rohrgrabenpositionen.
Menge: 1,000 St

**01.05.0007 Steinfreien Bettungssand für Rohrleitungen liefern und einbauen**
Einbau von Füllmaterial für Einbettung von
Rohrleitungen, gem. DIN EN 1610,
mit vom AN zu liefernden Stoffen,
Material "'steinfreier Sand" verdichten.
Menge: 60,000 m3

**01.05.0008 Füllkies für Rohrgräben liefern und einbauen**
Verfüllen von Gräben und Schächten
mit vom AN zu liefernden Stoffen,
Material "Füllkies", verdichten.
Menge: 48,000 m3

**01.05.0009 Gelagerten Boden schichtenweise einbauen**
Bodeneinbau, überschüssigen Boden der Rohrgräben
schichtenweise einbauen und verdichten, mit seitlich
gelagertem Boden,
Verformungsmodul EV2 mind. 80 MN/m²
einbauen für Verkehrsflächen,
Einbauhöhe 0,30 m je Schicht.
Menge: 50,000 m3

**01.05.0010 Boden für Rohrgräben fördern und abkippen, Förderweg über 10 km, als Zulage**
Aushubboden der Rohrgräben und Schächte
laden, fördern, abkippen und einplanieren,
einschl. Kippgebühren,
Förderweg über 10 km, als Zulage.
Menge: 50,000 m3

**01.05.0011 Findlinge 0,1-0,5 m³ lösen und entfernen**
Findlinge im Zuge des Bodenabtrags oder des
Grabenaushubs lösen und fördern. Vertiefungen, die
unterhalb des Planums entstehen, mit geeignetem Boden
der Baustelle verfüllen und verdichten. Rauminhalt über
0,1 bis 0,5 m³. Findlinge einer Verwertung nach Wahl
des AN zuführen.
Menge: 10,000 St

**01.05.0012 Hochlast-Vollwand-RW-Kanalrohr DN 160*6,2 Polypropylen SN 10**
Hochlast-Vollwand-RW-Kanalrohr
DN 160*6,2 Polypropylen SN 10
Hochlast-Vollwand-Kanalrohr für
Regenwasserleitungen liefern und
verlegen, einschl. Bettung und Umhüllung.
Rohre nach DIN EN 1852 mit Steckmuffe
und fest eingelegter Dichtung aus EPDM (Standard),
Rohrreihe SN 8/ S 12,5
Ringsteifigkeit mind. 10 kN/m²
nachgewiesen, hochabriebfest, ohne
Zusatz von Füllstoffen.
Rohrleitung innen mit Hersteller-,
Durchmesser- und Rohstoffangabe
signiert.
Untere Bettungsschicht nach
DIN EN 1610 Typ 1, 100 mm,
Auflagerwinkel 90 Grad,
Abdeckung 150 mm,
Verfüllmaterial für Bettungsschichten,
Seitenverfüllung und Abdeckung
nach DIN EN 1610,
Proctordichte: min.95 %.
Rohrleitung, z.B. Fabrikat REHAU
AWADUKT PP SN 10 blue RAUSISTO mit SL- Dichtsystem oder
gleichwertiger Art.

Angebotenes Fabrikat/Typ:

'........................................'
vom Bieter auszufüllen
Menge: 90,000 m

**01.05.0013 PP-Bogen DN 160, als Zulage**
PP Bogen 11-33°, DN 160,
als Zulage.
Menge: 22,000 St

**01.05.0014 PP-Abzweig DN 160/160, als Zulage**
PP Einfachabzweig EA-45,
DN 160/160, als Zulage.
Menge: 1,000 St

**01.05.0015 Kappen für PE-HD Rohre DA 160 mm**
Kappen für PE-HD Rohre DA 160 mm,
PE 80, SDR 17,6 liefern und einbauen.
Menge: 11,000 St

**01.05.0016 Zulage für Überschiebmuffe DN 160, Polypropylen**
Zulage für Überschiebmuffe DN 160,
Polypropylen, Zulage zur Rohrleitung für das Liefern
und Verlegen von Überschiebmuffen.
Materialgüte, Materialeigenschaften und Farbe wie
Rohrleitung. Überschiebmuffe für nachträglich
einzubauende Rohrleitungsstücke und Abzweige.
Überschiebmuffe, z. B. Fabr. REHAU
AWADUKT PP mit SL-Dichtsystem oder
gleichwertiger Art.
Menge: 1,000 St

**01.05.0017 Kontrollschacht (Inspektionsöffnung), rund, DN 600, aus Kunststofffertigteilen gem.DIN EN 476 Steigrohr und Schachtboden monolithisch aus PP im Rotationsgussverfahren hergestellt und wasserdicht verschweißt,**
Kontrollschacht (Inspektionsöffnung), rund,
DN 600, aus Kunststofffertigteilen gem.DIN EN 476
Steigrohr und Schachtboden monolithisch aus PP im
Rotationsgussverfahren hergestellt und wasserdicht
verschweißt,
Steigrohr DN 600 außen gerippt, Farbe: schwarz, mit
zwei Sicken zur Dichtungsaufnahme, kürzbar
Schachtboden mit glatter vollflächiger Aufstandsfläche.

Ein- und Auslauf DN 150 bis DN 200 mit integrierter
Ultra-Rib 2 Muffe (DIN 16961) oder wahlweise Anschluss
auf  KG (DIN 19534)
Typ G: Gerade (180°) durchlaufendem Gerinne

Abdeckungen
Lastverteilerplatte aus GGG 50, zur Aufnahme von
handelüblichen BeGu- Abdeckungen für die
Belastungsklassen A 15 (1,5 to) bis D 400 (40 to)
Lastverteilerrahmen ist bis zu 18 % zur Schachtachse
abwinkelbar, Incl. Teleskoprohr Da 560 (840 mm) lang,
der Lastverteilerrahmen ist mit 3 Edelstahlschrauben am
Teleskoprohr verschraubbar. Der Lastverteilerrahmen
verfügt über Durchbrüche im Bereich der Auflage der
Begu- Abdeckung, um mit Hilfe von Ortbeton eine
kraftschlüssige Verbindung zum Straßenaufbau
herzustellen.
Einbautiefe: 1,50 m bis 1,75 m

Fabrikat: Maincor Anger oder "gleichwertiger Art"

Angebotenes Fabrikat/Type:

'........................................'
vom Bieter auszufüllen
Menge: 11,000 St

**01.05.0018 Begu-Schachtabdeckung Klasse B, liefern u. einbauen**
Schachtabdeckung Klasse B DIN 1229,
lichte Weite 600 mm,
Rahmen rund aus Gusseisen mit Beton,
Deckel rund aus Gusseisen mit Beton,
mit Lüftungsöffnungen,
mit Schmutzfänger F DIN 1221,
höhengerecht in Mörtel MG III versetzen.
Menge: 11,000 St

**01.05.0019 Vorh. Entw.-ltg. neu verbinden**
Vorh. Entwässerungsrohrleitung für die Haus- bzw.
Oberflächenentwässerung in der Baugrube fachgerecht
abtrennen und neue fachgerechte Verbindung zur, je nach
verwendetem Rohrmaterial, neuen Leitung bzw. Schacht
herstellen.
Inkl. aller Erschwernisse, Nebenarbeiten und
erforderlichen Bögen, Kupplungen sowie Übergangsstücke.
Abbruch und ordnungsgemäße Beseitigung von anfallendem
Rohrmaterial wird nicht gesondert vergütet. Kosten
hierfür sind in den Einheitspreis einzurechnen.
Menge: 5,000 St

**01.05.0020 Hausanschluss untersuchen**
Abgetrennte RW/SW Hausanschlussleitung mit
Schiebekamera auf baulichen Zustand untersuchen.
Menge: 50,000 m

**01.05.0021 Dichtheitspr. mit Wasser o. Luft für Leitungen bis DN 150 durchführen**
Dichtheitsprüfung DIN EN 1610
des/der Entwässerungskanals/-leitung,
mit Wasser oder Luft,
gewähltes Verfahren:
'........................................'
bis DN 150
gemeinsam mit der Hauptleitung.
Menge: 90,000 m

**01.05.0022 Leitung mit Hochdruckspülgerät reinigen**
Entwässerungskanal/-leitung reinigen,
durch Hochdruckspülverfahren,
Räumgut wird Eigentum des AN
und ist zu beseitigen.
Menge: 90,000 m

**01.05.0023 Leitung bis DN 150 mit Kanalfernauge untersuchen**
Entwässerungskanal/-leitung durch Fernauge prüfen, bis
DN 150,
Werkstoff "PP. bzw. PE",
Einmündungen und Beschädigungen einmessen und
fotografieren,
Anlage ist nicht in Betrieb.
Das Reinigen des Kanals vor Beginn der Prüfung wird
besonders vergütet.
Menge: 90,000 m

#### 01.06 Abbruch vorhandener Kanäle und Schächte

**01.06.0001 Einzelrohrgraben in Verkehrsflächen, Rohre DN 300, T. bis 1,75 m**
Boden der Gräben und Schächte
profilgerecht ausheben, in Verkehrsflächen
einschl. Verbau DIN 18 303,
verfüllen und verdichten,
Aushubtiefe bis 1,75 m,
Sohlenbreite der Gräben für
Rohre DN 300.
Homogenbereich 2..5.
Menge: 50,000 m

**01.06.0002 Betonrohrleitung aufnehmen bis DN 300 einschl. Erdarbeiten**
Rohrleitung aus Beton aufnehmen bis
DN 300, einschl. Erdarbeiten
Rohrgrabentiefe bis 1,60 m.
Anfallendes Material wird Eigentum des AN und ist
fachgerecht zu entsorgen.
Menge: 150,000 m

**01.06.0003 RW Kontrollschächte aufnehmen und beseitigen einschließlich Erdarbeiten**
RW Kontrollschächte aufnehmen und beseitigen,
einschließlich Deckel und Schmutzfänger, Aufsatz
Straßenablauf,
Betonringe DN 1000
Schachtdeckel Klasse D,
bis 2,00 m Tiefe abbrechen, bei tieferen Schächten
verbleibt das Bodenteil im Untergrund, einschließlich
Erdarbeiten für das Freilegen des Schachtes. Herstellen
der Baugrube. Abbrucharbeiten und verfüllen der
Baugrube mit anstehendem Füllboden.
Menge: 2,000 St

**01.06.0004 Beton C12/15 liefern und einbauen**
Beton C12/15 liefern und im Bereich von gefährdeten
Rohrleitungsabschnitten
(auch für Versorgungsleitungen) sowie im Bereich von
Rohrkreuzungen nach Anweisung der örtlichen
Bauüberwachung einbauen.
Menge: 3,000 m3

**01.06.0005 Vorh. Entwässerungsleitung abtrennen und verschließen**
Vorh. Entwässerungsrohrleitung der
Oberflächenentwässerung in der Baugrube fachgerecht
abtrennen und verschließen mit 30 cm Betonplombe und
Verschlussdeckel, inkl. aller Erdarbeiten.
Menge: 2,000 St

#### 01.07 Baustelleneinrichtung, anteilig Kanalbau

**01.07.0001 Einrichten, Vorhalten und Räumen der Baustelle / Kanalbau**
Für das Einrichten der Baustelle
- Kanalbau -
wie das Aufstellen und Vorhalten der Bauhütten und Lagerschuppen, Anfuhr und Auf-stellen der
zum Straßenbaubetrieb erforderl. Maschinen u. Geräte,
Anschluss der Baustelle an die Stromversorgung,
Einrichten der für die Baustelle erforderlichen
Lagerplätze, Platzmiete für zu pachtende Lagerplätze
Instandhaltung der durch den Bauverkehr benutzten
Stadtstraßen mit den Einfahrten zum Grundstück,
Aufräumen der Baustelle und Wiederherstellung des
ursprünglichen Zustandes sowie Entschädigung von
Flurschäden, sonstiger Schadensfälle und Ansprüche
Dritter, Abbau und Abtransport der gesamten Einrichtung
nach Fertigstellung der Arbeiten, Schlussausbesserung
der durch den Bauverkehr benutzten
Grundstückseinfahrten, wie Richten der Bordsteine,
Platten und der Pflasterdecken.
Menge: 1,000 psch

**01.07.0002 Anlagen zur Verkehrssicherung aufstellen, vorhalten und beseitigen**
Für das Aufstellen, Vorhalten und Beseitigen von
Bauzäunen und Schutzgerüsten zur Sicherung des Verkehrs
in den öffentlichen Straßen sowie für alle
Einrichtungen zur Regelung des Verkehrs wie Ampeln,
Beschilderung und dergl..
Menge: 1,000 psch

**01.07.0003 Vorwegweiser aufstellen**
Vorwegweiser mit festem Pfahl aufstellen und für die
Dauer der Ausführungszeit vorhalten und beseitigen.
Ausführung: Größe 2,0 m² mit Umleitungsplan. Mit
Zusatzzeichen 1028 und VZ 267,VZ 123. Text gemäß
Vorgabe der zuständigen Verkehrsaufsichtsbehörde FB 5 /
Infrastruktur/ Verkehrslenkung, Buchstabengröße DN 120
mm. Gesamter Vorwegweiser voll retroreflektierend.
Menge: 2,000 St

**01.07.0004 Verkehrszeichen auf festen Pfählen aufstellen**
Verkehrszeichen gem. Anordnung und Vorgaben durch die
Bauleitung des AG  mit festen Pfahl aufstellen, für die
Dauer der vertraglichen Ausführungsfrist vorhalten und
beseitigen. Größe 2, VZ 1026. Pfahlhöhe bis 3,00 m.
Diese Position kommt bei speziellen Orientierungshilfen
zu tragen, z. B. für VZ 1026 mit Text und Pfeil.
Menge: 1,000 St

**01.07.0005 Schutzzaun mehrfach im Zuge der Verkehrsanordnung und Bauablauf aufstellen, umsetzen und räumen**
Schutzzaun mehrfach im Zuge der Verkehrsanordnung und
Bauablauf aufstellen, umsetzen und räumen Schutzzaun,
versetzbar, auf befestigtem Untergrund, als
vollreflektierende Absperreinrichtungen gemäß RSA
(Richtlinien für die Sicherung von Arbeitsstellen), aus
Einzelelementen mit Vergitterung, mit Standfüßen,
Zaunoberkante über Oberfläche Gelände 1 m, aufstellen,
entsprechend dem Bauablauf und den verkehrlichen
Anforderungen umsetzen und nach Abschluss der Arbeiten
wieder räumen.
Abschnittsweises versetzen ist einzukalkulieren
(Abschnitt ca. 100 - 150 m).
Menge: 100,000 m

**01.07.0006 Krötenschutzzaun Amphibienschutzzaun PE dunkelgrün 65 cm hoch x 50 m**
Krötenschutzzaun Amphibienschutzzaun
PE 200g /m dunkelgrün
65 cm hoch x 50 m
liefern und aufstellen
einschließlich Erdnägel aus Bewehrungsstahl  oder
gleichwertigen Material,
Unterhaltung während der Bauzeit,
tägliches Einsammeln und Umsetzen der
Tiere und Rückbau nach Fertigstellung
Menge: 100,000 m

**01.07.0007 Erdnagel aus Bewehrungsstahl Ø = 12 mm, Länge = 600 mm,**
Erdnagel aus Bewehrungsstahl
Ø = 12 mm, Länge = 600 mm,
0,5 St. pro lfdm Leitwand.
Fixierung bei Zuschnitten (Übergängen)
und besonderen statischen Anforderungen.
Menge: 50,000 St

**01.07.0008 Krötenschutzzaun Amphibienschutzzaun PE dunkelgrün 65 cm hoch x 50 m**
*** Bedarfsposition ohne GB
Krötenschutzzaun Amphibienschutzzaun
PE 200g /m dunkelgrün
65 cm hoch x 50 m
liefern und aufstellen,
einschließlich Erdnägel aus Bewehrungsstahl oder
gleichwertigen Material,
Unterhaltung während der Bauzeit,
tägliches Einsammeln und Umsetzen der
Tiere und Rückbau nach Fertigstellung
Menge: 210,000 m

**01.07.0009 Erdnagel aus Bewehrungsstahl Ø = 12 mm, Länge = 600 mm,**
*** Bedarfsposition ohne GB
Erdnagel aus Bewehrungsstahl
Ø = 12 mm, Länge = 600 mm,
0,5 St. pro lfdm Leitwand.
Fixierung bei Zuschnitten (Übergängen)
und besonderen statischen Anforderungen.
Menge: 105,000 St

**01.07.0010 Bäume während der Bauarbeiten gegen Beschädigung schützen**
Baumschutz aus Holzbohlenverschalung mit Polsterung
herstellen.
Baumschutz aus lückenloser Holzbohlenverschalung, h ?
1,80 m, mit ca. 20 cm Polsterung als Stammschutz bei
Bäumen Ø 0,20 bis Ø 0,60 m, gemessen in 1,00 m Höhe,
nach RAS-LP 4, liefern, herstellen und nach Beendigung
der Bauarbeiten beseitigen. Das Befahren des
Wurzelbereiches ist unzulässig. Beschädigungen an
Ästen, dem Stamm oder freiliegenden Wurzeln sind
unverzüglich fachgerecht versorgen zu lassen.
Menge: 6,000 St

### 02 Straßenbau

#### 02.01 Oberflächenarbeiten - Aufbruch

**02.01.0001 Asphaltbefestigung, d bis 15 cm, fräsen, einplanieren und abwalzen**
Asphaltbefestigung
Schichtstärke bis 15 cm, einplanieren und abwalzen. An-
und Abtransport der Fräse ist für Fräsflächen von
jeweils ca. 500 m2
einzukalkulieren.
Menge: 600,000 m2

**02.01.0002 Fräsgut, d bis 25 cm, aufnehmen, lagern, wieder einbauen und verdichten**
Aufnehmen des Fräsgutes und der Kiestragschichten, Schichtstärke bis 25 cm,
im Verlauf der Kanalbauarbeiten seitlich
lagern und später als untere Tragschicht
wieder einbauen und verdichten.
Menge: 600,000 m2

**02.01.0003 Nichtgebundene Tragschicht aufnehmen und lagern**
Nichtgebundene Tragschicht D=20 cm aufnehmen und lagern
Menge: 50,000 m3

**02.01.0004 Bitum. Befestigung, bis 20 cm stark, aufbrechen und beseitigen**
Bituminöse Befestigung aufbrechen und
aufnehmen, in Gehwegen, Dicke der bituminösen
Befestigung bis 20 cm, Verwertungsklasse A, Aufbruchgut
wird Eigentum des AN und ist zu beseitigen.
Menge: 20,000 m2

**02.01.0005 Pflasterrinne, einzeilig, aufnehmen und beseitigen**
Pflasterrinne, einzeilig, aufbrechen, aufnehmen und
beseitigen,
verlegt in Beton, Dicke bis 12 cm, Fugen dicht
gestoßen.
Menge: 130,000 m

**02.01.0006 Borde aus Beton aufnehmen und beseitigen**
Borde aufbrechen und aufnehmen, Bordsteine aus Beton,
Breite 120 - 150 mm,
Höhe 200 bis 300 mm,
in Beton versetzt mit Rückenstütze als Hochbord, Dicke
des Unterbetons bis 20 cm.
Ausführung in Einzelabschnitten. Anfallende Stoffe
werden Eigentum des AN und sind zu beseitigen.
Die davor befindliche Entwässerungsrinne ist nicht mit
aufzunehmen und ggf. während der Bauzeit zu schützen.
Menge: 130,000 m

**02.01.0007 Beton-Verbundpflaster aufnehmen und beseitigen**
Pflaster aufbrechen und aufnehmen,
in Verkehrsflächen, Beton-Verbundpflaster bzw.
Betonrechteckpflaster verlegt in Sandbett, Fugenfüllung
aus Sand. Aufbruchgut wird Eigentum des AN und ist zu
beseitigen.
Menge: 180,000 m2

**02.01.0008 Einfassungssteine 6/30 cm aufnehmen und entsorgen**
Bordsteine aufnehmen.
Einfassungssteine ca. 6/30 cm,
als Tief- oder Hochbord in Beton oder Mörtel versetzt.
Sämtliche Steine und übriges Aufbruchgut in Eigentum
des AN übernehmen, von der Baustelle entfernen und
einer Wiederverwertung zuführen.
Menge: 5,000 m

**02.01.0009 Mauer H 0,60 m, D 0,30 m abbrechen und entsorgen**
Bauliche Anlagen abbrechen.
Abgerechnet wird das Volumen des
abzubrechenden Materials.
Anlagen verschiedener Art aus Betonfertigstein oder
Ziegelmauerwerk bis h bis 60 cm, d bis 30 cm,
Abbruchtiefe bis 0,50 m unter
Planum.
Das Freilegen und Verfüllen wird gesondert
berechnet mit Bodenlieferung und -einbau.
Abbruchgut geht in das Eigentum des AN über und ist zu
beseitigen.
Menge: 20,000 m3

**02.01.0010 Hecke roden, 50 cm breit, Höhe bis 1,30 m**
Hecke roden,
anfallendes Material wird Eigentum des AN
und ist zu beseitigen.
Bewuchsbreite bis 50 cm.
Bewuchshoehe 'bis 1,30 m'.
Menge: 100,000 m

**02.01.0011 Baum fällen, Wurzelstock roden, U < 60 cm**
Baum fällen, als Einzelbaum, einschl. roden des
Wurzelstockes, Baum in Stücken zu 1,00 m Länge
aufarbeiten, alles Holz wird Eigentum des AN und ist zu
beseitigen,
Stammumfang < 60 cm, 1,00 m über Gelände gemessen.
Menge: 1,000 St

**02.01.0012 Aufwuchs und Wurzelwerk abräumen und beseitigen**
Baugelände abräumen, in Teilflächen, von Aufwuchs
einschl. Wurzelwerk, das abgeräumte Material wird
Eigentum des AN und ist zu beseitigen.
Menge: 20,000 m2

**02.01.0013 Wurzelstock von 30-100 cm Durchmesser roden und beseitigen**
Wurzelstock roden, anfallendes Material wird Eigentum
des AN und ist zu beseitigen, Durchmesser der
Schnittfläche 30 - 100 cm.
Menge: 5,000 St

**02.01.0014 Suchgräben bis 1,5 m tief herstellen und wieder verfüllen**
Suchgräben in der Bautrasse für die Feststellung
bestehender Kabel, Leitungen und dergl. in einer Tiefe
bis zu 1,50 m herstellen und wieder verfüllen und
verdichten.
Menge: 10,000 m

**02.01.0015 Oberboden abtragen, laden, auftragen, Förderweg bis 2 km**
Oberboden DIN 18 300 abtragen,
laden, fördern und auftragen,
Abtragdicke im Mittel 25 cm,
Förderweg bis 2 km.
Mengenermittlung nach Aufmaß an der Entnahmestelle.
Menge: 180,000 m3

**02.01.0016 Boden lösen, transportieren zum Zwischenlager und lagern, Kl. 2-5, Förderweg bis 1 km**
Boden profilgerecht lösen, laden und zum  Zwischenlager
im Baustellenbereich transportieren und lagern.
Homogenbereich 2 bis 5.
Abtragtiefe bis 0,6 m,
Förderweg bis 1 km,
Mengenermittlung nach Abtragprofilen.
Menge: 240,000 m3

**02.01.0017 Boden lösen, fördern und abkippen, Kl. 2-5, Förderweg über 10 km**
Boden profilgerecht lösen, fördern,
abkippen und einplanieren,
Homogenbereich 2-5, einschl. Kippgebühr.
Abtragtiefe bis 1,00 m,
Förderweg über 10 km,
Mengenermittlung nach Abtragprofilen.
Menge: 260,000 m3

#### 02.02 Straßenentwässerung

**02.02.0001 Straßenablauf aufnehmen und beseitigen**
Betonteile für Straßenablauf einschl. Aufsatz Klasse D
aufnehmen, einschl. aller Erdarbeiten, Material wird
Eigentum des AN und ist zu beseitigen.
Menge: 1,000 St

**02.02.0002 Betonrohrleitung DN 150 - 300 aufnehmen und beseitigen**
Kanal/Leitung aufnehmen,
DN 150 - 300, aus Betonmuffenrohren,
einschl. aller zusätzlichen Erdarbeiten.
Material wird Eigentum des AN und ist zu beseitigen.
Menge: 5,000 m

**02.02.0003 Betonteile für Straßenablauf, 300 x 500, liefern und einbauen**
*** Grundposition ZZ 001.0
Betonteile für Straßenablauf, 300 x 500,
ohne Schlammraum,
DIN 4052 - 1a-11-10b-D1,
Eimer D1 verzinkter Stahl nach DIN versetzen auf
Betonauflager, Mindestdicke 10 cm. Ablauf an Leitung
anschließen.
Menge: 8,000 St

**02.02.0004 PE-Straßenablauf liefern und einbauen**
*** Wahlposition ZZ 001.1
Ablaufkörper 300 x 500 aus PE mit horizontalen und
vertikalen Versteifungsrippen
für die Kombination mit Aufsatz Combipoint 300 x 500
als lastentkoppelter Straßenablauf, Bauteil in
monolithischer Bauweise,
Bauhöhe Ablauf 75 cm mit Ablaufstutzen DN/OD 160,
Anschluss für PVC-KG Rohre nach EN 1401, PE-Rohre nach
DIN 8074/75 bzw. DIN EN 12666 (geeignet für
Heizwendelschweißmuffen) und PP-Rohre nach EN 1852
versetzen auf Betonauflager, Mindestdicke 10 cm. Ablauf
an Leitung anschließen.
Menge: 8,000 St

**02.02.0005 Aufsatz Kl. C 300x500, Form BC, für Straßenablauf liefern und einbauen**
Aufsatz für Ablauf,
Klasse C 250 DIN 1229, 300 x 500,
Form DIN 19 594 - BC,
höhengerecht in Mörtel MG III versetzen.
Menge: 8,000 St

**02.02.0006 PP-Rohre DN 150, mit Steckmuffe, liefern und verlegen**
PP-Rohre DN 150 nach DIN EN 1610 aus
Vollwand-PP-Kanalrohren mit Steckmuffe und
festeingelegtem Safty Lock Sicherheitssystem, nach DIN
EN 1852 Reihe SN8/ S11,2, wandverstärkt,
Ringsteifigkeit SN 8, nach DIN 8061 / 8062, Reihe 3,
mit Steckmuffe und eingelegter Lippendichtung, geprüft
nach DIN V 19534,
liefern sowie höhen- und fluchtgerecht in vorhandene
Gräben nach DIN 4033 und den Verlegehinweisen der
Hersteller verlegen.
Menge: 25,000 m

**02.02.0007 PP-Formstücke DN 150, als Zulage**
PP-Formstücke DN 150 (z. B. Bogen, Doppelmuffe) mit
Steckmuffe und festeingelegtem Saftey Lock
Sicherheitsdichtsystem,
Ringsteifigkeit mind. 8kn/m² (SN8), ohne Zusatz von
Füllstoffen, Werkstoff: RAU-PP, ungefüllt, Fabrikat:
Rehau AWAWDUKT PP SN8, oder gleichwertig, als Zulage.
Menge: 24,000 St

**02.02.0008 PP-Abzweig DN 160/160, als Zulage**
PP Einfachabzweig EA-45 als Zulage,
DN 160/160.
Menge: 3,000 St

**02.02.0009 Boden für Kopflöcher in Straßen ausheben und verfüllen**
Boden für Kopflöcher profilgerecht ausheben, im öffentlichen Verkehrsraum,
einschl. Verbau DIN 18 303, verfüllen und verdichten,
Aushubtiefe bis 3,00 m,
Homogenbereich 2-5.
Menge: 2,000 m3

**02.02.0010 Einzelrohrgraben in der verkehrsfläche für Rohre bis DN 150, Tiefe bis 1,75 m**
Boden der Gräben und Schächte
profilgerecht ausheben,
in der verkehrsfläche,
einschl. Verbau DIN 18 303,
verfüllen und verdichten,
Aushubtiefe bis 1,75 m,
Sohlenbreite der Gräben für
Rohre bis DN 150.
Homogenbereich 2..5.
Menge: 25,000 m

**02.02.0011 Findlinge 0,1-0,5 m³ lösen und entfernen**
Findlinge im Zuge des Bodenabtrags oder des
Grabenaushubs lösen und fördern. Vertiefungen, die
unterhalb des Planums entstehen, mit geeignetem Boden
der Baustelle verfüllen und verdichten. Rauminhalt über
0,1 bis 0,5 m³. Findlinge einer Verwertung nach Wahl
des AN zuführen.
Menge: 3,000 St

**02.02.0012 Kreuzende Kabel im Rohrgraben sichern, als Zulage**
Kreuzende Kabel im Rohrgraben Telekommunikation und
Stromversorgung bis 20 kV, gem. Zusätzl. Techn.
Bedingungen sichern, Kabelbündel mit Einzelabstand der
Kabel bis 25 cm gelten als 1 Kabel, als Zulage unter
Berücksichtigung aller Erschwernisse bei Erd- und
Verbauarbeiten.
Menge: 2,000 St

**02.02.0013 Steinfreien Bettungssand für Rohrleitungen, liefern und einbauen**
Einbau von Füllmaterial für Einbettung von
Rohrleitungen, gem. DIN EN 1610, mit vom AN zu
liefernden Stoffen, Material steinfreier Sand,
verdichten.
Menge: 17,000 m3

**02.02.0014 Boden für Rohrgräben fördern und abkippen, Förderweg über 10 km, als Zulage**
Aushubboden der Rohrgräben und Schächte
laden, fördern, abkippen und einplanieren,
einschl. Kippgebühren,
Förderweg über 10 km,
als Zulage.
Menge: 15,000 m3

#### 02.03 Baustraße

**02.03.0001 Kiestragschicht, aus Betonrecyclingmaterial, 0/32 mm, D = 25 cm.**
Kiestragschicht,
ZTVT-StB 95/98,
Schichtdicke 25 cm,
aus Betonrecyclingmaterial,
Material: gebrochene Mineralstoffe
zugelassenes schadfreies Recyclingmaterial
gem. TL RC ToB 95,Körnung 0/32 mm.
Randausbildung, Neigung 1 : 1,5.
Abgerechnet wird die für diese Schicht geforderte
Breite bis zur Mitte der Randausbildung. Besondere
Anforderungen an die Oberflächengenauigkeit der
Tragschicht +- 1 cm.
Menge: 250,000 m2

**02.03.0002 Baustraße bis 15 cm stark, aufbrechen und beseitigen**
Baustraßenbefestigung aus Betonrecycling aufbrechen und
aufnehmen, in Fahrbahnen und Fahrbahnnebenflächen,
Dicke der Befestigung über 8 cm bis 15 cm, Aufbruchgut
wird Eigentum des AN und ist in den Nebenwegen
/Wanderwegen wieder einzubauen
Menge: 200,000 m2

#### 02.04 Tragschichten

**02.04.0001 Wiederherstellen des Planums zur Aufnahme der Frostschutzschicht**
Wiederherstellen des Planums, zur Aufnahme einer
Frostschutzschicht aus Kies. Massenausgleich im Bereich
des Planums.
Menge: 1700,000 m2

**02.04.0002 Nachverdichten der Aufgrabungsstellen in Verkehrsflächen**
Nachverdichten der Aufgrabungsstellen,
in Verkehrsflächen, einschl. Lieferung von Zusatzboden.
Ausführung in Teilflächen.
Menge: 1700,000 m2

**02.04.0003 Frostschutzschicht herstellen Ob.L.Sh.+0,5/-1,5 EV2 = 120 MN/m2 Mineralstoffgem. Abrechng. Auftrag**
Frostschutzmaterial für Straßen der Bauklassen SV bis V
einbauen und verdichten. Obere Lage, Toleranz für
Sollhöhe +0,5/-1,5 cm.
Verformungsmodul EV2 auf der Oberfläche min. 120 MN/m2.
Material = Mineralstoffgemisch
Abgerechnet wird nach Auftragsprofilen.
Menge: 500,000 m3

**02.04.0004 Kiestragschicht ZTVT-StB 02 0/45 mm, Schichtdicke 20 cm**
Kiestragschicht einbauen,
ZTVT-SoB-StB 02,
Schichtdicke 20 cm, Körnung 0/45 mm.
Abrechnung nach Wiegekarten.
Menge: 200,000 m2

**02.04.0005 Schottertragschicht, 0/45 mm, 25 cm stark einbauen**
*** Grundposition ZZ 001.0
Schottertragschicht aus Baustoffgemisch für
Schottertragschichten herstellen.
In Verkehrsflächen, Baustoffgemisch 0/45.
Verdichtungsgrad/
Verformungsmodul 150 MN/m2'
Einbaudicke 25 cm Baustoffgemisch
Gebrochene Naturgesteinskörnung gemäß ZTV SoB- Stb und
TL Gestein,
Kornanteil unter 0,063 mm max. 5 Gew.-v. H.
Menge: 1350,000 m2

**02.04.0006 Kiestragschicht ZTVT-StB 02 0/45 mm, Schichtdicke 25 cm**
*** Wahlposition ZZ 001.1
Kiestragschicht einbauen,
ZTVT-SoB-StB 02, Schichtdicke 25 cm,
Körnung 0/45 mm.
Abrechnung nach Wiegekarten.
Menge: 1350,000 m2

**02.04.0007 Schottertragschicht Jelsa herstellen Dicke 25 cm Fahrb./NebenFlch. EV2 = 150 MN/m2 Felsgestein K=0/56, Feink.5vH**
*** Wahlposition ZZ 001.2
Schottertragschicht aus Granodiorit  0/56 mm,
Handelsbezeichnung Jelsa Schotter herstellen.
Einbaudicke 25 cm.
Einbau in Fahrbahn und Nebenflächen,
Verformungsmodul EV2 auf der Oberfläche min. 150 MN/m2.
Mineralstoffe = Felsgestein,
Körnung 0/56, Kornanteil unter 0,063 mm max. 5
Gew.-v.H.
Menge: 1350,000 m2

**02.04.0008 Deckschicht ohne Bindemittel**
Deckschicht ohne Bindemittel, auf Geh- und Radwegen,
aus Splitt-Sand-Gemisch 0-5mm, Glensanda oder
gleichwertig,
Schichtdicke 4 cm, Unebenheiten auf 4 m Messstrecke
nicht größer als 2 cm
Menge: 290,000 m2

#### 02.05 Planstraße in Pflasterbauweise
*** Grundausführung ZZV 001.0

**02.05.0001 Tiefbord aus Beton T 12/30 mit Betonbett und -Rückenstütze**
Bordsteine aus Beton, DIN 483 T 12/30,
einschichtig, Zuschlag gebrochenes natürliches
Felsgestein,
als Tiefbord mit Rückenstütze entsprechend DIN 18318
verlegen,
Bettung in Beton B 15, Dicke 20 cm,
einschl. aller Erdarbeiten,
Fugenbreite 5 - 10 mm, Fugen mit dauerelastischem
Kompri-Band ausbilden.
Besondere Maßnahmen "Kurzlängen für Kurven sind
fachgerecht zu schneiden".
Menge: 120,000 m

**02.05.0002 Pflasterrinne zweizeilig, aus Betonsteinen 160/160/140 mm, in Beton**
Pflasterstreifen nach dem Merkblatt für die
Herstellung von Betonsteinpflaster,
als Rinne, zweizeilig,
aus Betonpflastersteinen DIN 18 501,
Erzeugnis '........................................'
Größe 1, 160/160/140 mm mit Fase,
Pflasterbett aus 'Beton C 12/15',
Dicke 20 cm,
Pflasterfugen mit Mörtel einschlämmen, Flächen
reinigen.
An Einbauten und Begrenzungen sind die Steine
anzupassen.
Menge: 55,000 m

**02.05.0003 Pflaster aus Betonrechtecksteinen, 240/120/100 mm, in Brechsandbettung,**
Pflaster nach dem Merkblatt für die Herstellung von
Betonsteinpflaster aus Betonrechtecksteinen mit Fase
entspr. DIN EN 1338, Typ  KID, Höhe 100 mm, Länge 240
mm, Breite 120 mm mit Minifase.
Ausführung im Fischgrätverband,
in Kurvenbereichen im Längsverband Pflasterbett aus
Brechsand, Dicke 3-5 cm,
Pflasterfugen mit Brechsand einschlämmen. Einschl. der
erforderlichen Rand- und Abschlusssteine sowie
Kurvensätze. An Einbauten und Begrenzungen sind die
Steine anzupassen bzw. zu schneiden. Eine gesonderte
Vergütung erfolgt nicht. Farbe: grau.
Menge: 310,000 m2

**02.05.0004 Einbauteile anpassen Pflasterdecke Höhe 5 - 10 cm Splitt/Brechsand**
Einbauteile (Hydranten-, Schieberkappen und dgl.)
freilegen und auf neue Höhe setzen. Freigelegten
Bereich verfüllen.
Aufbruchmaterial geht in Eigentum des AN über und ist
von der Baustelle zu entfernen.
Einbauteil in Pflasterdecke höher setzen über 5 bis 10
cm.
Verfüllung = Splitt/Brechsand-Gemisch.
Menge: 2,000 St

**02.05.0005 Schachtabdeckung bzw. Straßeneinlauf in Pflasterflächen höhenmäßig anpassen**
Einbauteil Schachtabdeckung bzw. Straßeneinlauf, in
Pflasterflächen, höhenmäßig anpassen, Höhenänderung bis
5 cm.
Anfallender Schutt wird Eigentum des AN und ist zu
beseitigen.
Menge: 2,000 St

#### 02.06 Planstraße in Asphaltbauweise
*** Alternative Ausführung ZZV 001.1

**02.06.0001 Asphalttragschicht Bk1,0 AC32TN Bindem. 50/70 D 10cm**
STLB-Bau 2016-10 080
Asphalttragschicht ZTV Asphalt-StB, Belastungsklasse
RStO 12 Bk1,0, in Sammelstraßen, Mischgutart AC 32 T N,
Mitverwendung von Asphaltgranulat ist zulässig,
Bindemittel Straßenbaubitumen 50/70 TL Bitumen-StB und
DIN EN 12591, Schichtdicke 10 cm, Einbaudicke gemäß
TPD-StB durch Messen an Bohrkernen, die Kosten für die
Entnahme der Bohrkerne und das Schließen der Bohrlöcher
werden nicht gesondert vergütet, Rand mit Neigung 1:1,
abgerechnet wird die für diese Schicht geforderte
Breite bis zur Mitte der Randausbildung.
Menge: 300,000 m2

**02.06.0002 Asphalttragschicht Bk1,0 AC32TN Bindem. 50/70**
STLB-Bau 2016-10 080
Asphalttragschicht ZTV Asphalt-StB, Belastungsklasse
RStO 12 Bk1,0, in Sammelstraßen, Mischgutart AC 32 T N,
Mitverwendung von Asphaltgranulat ist zulässig,
Bindemittel Straßenbaubitumen 50/70 TL Bitumen-StB und
DIN EN 12591.
Menge: 5,000 t

**02.06.0003 Unterlage reinigen Tragschicht bit.**
STLB-Bau 2013-10 080
Reinigen der Unterlage für Tragschichten mit
bitumenhaltigen Bindemitteln, nicht gebundene Stoffe
aufnehmen und einer Wiederverwertung zuführen.
Menge: 300,000 m2

**02.06.0004 Bitumenhaltiges Bindem. aufsprühen 0,2-0,3kg/m2 C40BF1-S frisch Asphalttragschicht**
STLB-Bau 2016-10 080
Bitumenhaltiges Bindemittel aufsprühen, ZTV
Asphalt-StB, 0,2 bis 0,3 kg/m2, lösemittelhaltige
Bitumenemulsion C40BF1-S TL BE-StB und DIN EN 13808,
ganzflächig, auf frischen Asphalttragschichten, für den
Einbau von Asphaltdeckschichten aus Splittmastixasphalt
oder Asphaltbeton.
Menge: 300,000 m2

**02.06.0005 Asphaltbetondeckschicht Bk1,0 AC11DN D 4cm Bindem. 50/70**
STLB-Bau 2014-04 080
Asphaltdeckschicht aus Asphaltbeton, ZTV Asphalt-StB,
Belastungsklasse RStO 12 Bk1,0, in Sammelstraßen,
Mischgutart AC 11 D N, Asphaltgranulat kann zugegeben
werden, Schichtdicke 4 cm, Bindemittel
Straßenbaubitumen 50/70 TL Bitumen-StB und DIN EN
12591, Einbaudicke gemäß TPD-StB durch Messen an
Bohrkernen, die Kosten für die Entnahme der Bohrkerne
und das Schließen der Bohrlöcher werden nicht gesondert
vergütet, Rand mit Neigung 1:1, abgerechnet wird die
für diese Schicht geforderte Breite bis zur Mitte der
Randausbildung.
Menge: 300,000 m2

**02.06.0006 Asphaltbetondeckschicht Profilausgleich Straße AC8DN Bindem. 50/70**
STLB-Bau 2014-04 080
Asphaltdeckschicht aus Asphaltbeton, ZTV Asphalt-StB,
zum Profilausgleich für Straßen, Mischgutart AC 8 D N,
Bindemittel Straßenbaubitumen 50/70 TL Bitumen-StB und
DIN EN 12591.
Menge: 1,000 t

**02.06.0007 Deckschicht Asphaltbeton abstumpfen Brechsand/Splitt 1/3 0,5-1kg/m2 maschinell**
Deckschicht aus Asphaltbeton gemäß ZTV Asphalt-StB
abstumpfen mit Baustoffgemisch für Oberflächenbehandlung, Körnung 1/3 aus natürlichen gebrochenen
Gesteinskörnungen (Brechsand-Splitt-Gemisch),
Abstreumenge 0,5 bis 1 kg/m2, erkaltete Decke abkehren,
vor Aufhebung der Geschwindigkeitsbeschränkung nicht gebundenen Splitt abfegen, aufnehmen
und einer Wiederverwertung zuführen, maschinell.
Menge: 300,000 m2

**02.06.0008 Tiefbord aus Beton T 12/30 mit Betonbett und -Rückenstütze**
Bordsteine aus Beton, DIN 483 T 12/30,
einschichtig, Zuschlag gebrochenes natürliches
Felsgestein,
als Tiefbord mit Rückenstütze entsprechend DIN 18318
verlegen,
Bettung in Beton B 15, Dicke 20 cm,
einschl. aller Erdarbeiten,
Fugenbreite 5 - 10 mm, Fugen mit dauerelastischem
Kompri-Band ausbilden.
Besondere Maßnahmen "Kurzlängen für Kurven sind
fachgerecht zu schneiden".
Menge: 120,000 m

**02.06.0009 Pflasterrinne zweizeilig, aus Betonsteinen 160/160/140 mm, in Beton**
Pflasterstreifen nach dem Merkblatt für die
Herstellung von Betonsteinpflaster,
als Rinne, zweizeilig,
aus Betonpflastersteinen DIN 18 501,
Erzeugnis '........................................'
Größe 1, 160/160/140 mm mit Fase,
Pflasterbett aus 'Beton C 12/15',
Dicke 20 cm,
Pflasterfugen mit Mörtel einschlämmen, Flächen
reinigen.
An Einbauten und Begrenzungen sind die Steine
anzupassen.
Menge: 55,000 m

**02.06.0010 Schachtabdeck. anpassen Fahrbahn höher setzen Beton C12/15 Schalung bis 5 cm**
Schachtabdeckung anpassen, aus Gusseisen mit
Betonfüllung, in Fahrbahnen, höher setzen, mit Beton C
12/15 DIN EN 206-1 einschl. Schalung, verlegen in
Mörtel MG III, Fugen glatt streichen, Höhenänderung bis
5 cm.
Menge: 2,000 St

**02.06.0011 Schieber- und Hydrantenkappe richten und Fugen vergießen**
Schieber- und Hydrantenkappen in Fahrbahn- und
Nebenflächen vor dem Aufbringen der Deckschicht bzw.
der Pflasterung einschließlich der
Beton-Unterlagsplatte höhen- und gefällemäßig richten
und die Anschlussfuge zur Oberflächenbefestigung mit
heißer Vergussmasse verfüllen.
Menge: 2,000 St

#### 02.07 Asphaltbau Schulstraße

**02.07.0001 Asphalttragschicht Bk1,0 AC32TN Bindem. 50/70 D 10cm**
STLB-Bau 2016-10 080
Asphalttragschicht ZTV Asphalt-StB, Belastungsklasse
RStO 12 Bk1,0, in Sammelstraßen, Mischgutart AC 32 T N,
Mitverwendung von Asphaltgranulat ist zulässig,
Bindemittel Straßenbaubitumen 50/70 TL Bitumen-StB und
DIN EN 12591, Schichtdicke 10 cm, Einbaudicke gemäß
TPD-StB durch Messen an Bohrkernen, die Kosten für die
Entnahme der Bohrkerne und das Schließen der Bohrlöcher
werden nicht gesondert vergütet, Rand mit Neigung 1:1,
abgerechnet wird die für diese Schicht geforderte
Breite bis zur Mitte der Randausbildung.
Menge: 550,000 m2

**02.07.0002 Asphalttragschicht Bk1,0 AC32TN Bindem. 50/70**
STLB-Bau 2016-10 080
Asphalttragschicht ZTV Asphalt-StB, Belastungsklasse
RStO 12 Bk1,0, in Sammelstraßen, Mischgutart AC 32 T N,
Mitverwendung von Asphaltgranulat ist zulässig,
Bindemittel Straßenbaubitumen 50/70 TL Bitumen-StB und
DIN EN 12591.
Menge: 5,000 t

**02.07.0003 bituminöse Decke fräsen Frästiefe 2,6 bis 5 cm**
Decke fräsen
Gesamtfläche einschließlich
Zwickel und Streifen,
Bituminöses Mischgut
Frästiefe 2,6 bis 5 cm
unterschiedliche Breiten
Anfallendes Material wird Eigentum
des AN und ist zu beseitigen.
Menge: 25,000 m2

**02.07.0004 Unterlage reinigen Tragschicht bit.**
STLB-Bau 2013-10 080
Reinigen der Unterlage für Tragschichten mit
bitumenhaltigen Bindemitteln, nicht gebundene Stoffe
aufnehmen und einer Wiederverwertung zuführen.
Menge: 710,000 m2

**02.07.0005 Bitumenhaltiges Bindem. aufsprühen 0,2-0,3kg/m2 C40BF1-S frisch Asphalttragschicht**
STLB-Bau 2016-10 080
Bitumenhaltiges Bindemittel aufsprühen, ZTV
Asphalt-StB, 0,2 bis 0,3 kg/m2, lösemittelhaltige
Bitumenemulsion C40BF1-S TL BE-StB und DIN EN 13808,
ganzflächig, auf frischen Asphalttragschichten, für den
Einbau von Asphaltdeckschichten aus Splittmastixasphalt
oder Asphaltbeton.
Menge: 710,000 m2

**02.07.0006 Asphaltbetondeckschicht Bk1,0 AC11DN D 4cm Bindem. 50/70**
STLB-Bau 2014-04 080
Asphaltdeckschicht aus Asphaltbeton, ZTV Asphalt-StB,
Belastungsklasse RStO 12 Bk1,0, in Sammelstraßen,
Mischgutart AC 11 D N, Asphaltgranulat kann zugegeben
werden, Schichtdicke 4 cm, Bindemittel
Straßenbaubitumen 50/70 TL Bitumen-StB und DIN EN
12591, Einbaudicke gemäß TPD-StB durch Messen an
Bohrkernen, die Kosten für die Entnahme der Bohrkerne
und das Schließen der Bohrlöcher werden nicht gesondert
vergütet, Rand mit Neigung 1:1, abgerechnet wird die
für diese Schicht geforderte Breite bis zur Mitte der
Randausbildung.
Menge: 710,000 m2

**02.07.0007 Asphaltbetondeckschicht Profilausgleich Straße AC8DN Bindem. 50/70**
STLB-Bau 2014-04 080
Asphaltdeckschicht aus Asphaltbeton, ZTV Asphalt-StB,
zum Profilausgleich für Straßen, Mischgutart AC 8 D N,
Bindemittel Straßenbaubitumen 50/70 TL Bitumen-StB und
DIN EN 12591.
Menge: 2,000 t

**02.07.0008 Deckschicht Asphaltbeton abstumpfen Brechsand/Splitt 1/3 0,5-1kg/m2 maschinell**
Deckschicht aus Asphaltbeton gemäß ZTV Asphalt-StB
abstumpfen mit Baustoffgemisch für Oberflächenbehandlung, Körnung 1/3 aus natürlichen gebrochenen
Gesteinskörnungen (Brechsand-Splitt-Gemisch),
Abstreumenge 0,5 bis 1 kg/m2, erkaltete Decke abkehren,
vor Aufhebung der Geschwindigkeitsbeschränkung nicht gebundenen Splitt abfegen, aufnehmen
und einer Wiederverwertung zuführen, maschinell.
Menge: 710,000 m2

**02.07.0009 Naht auffräsen ausräumen Deckschicht Asphaltbeton Längs- Querfuge B 10mm**
STLB-Bau 2014-04 080
Naht ZTV Fug-StB in Asphaltschicht mit zwangsgeführtem
Fugenschneider als Fugenspalt auffräsen und ausräumen,
Ausführung in der Deckschicht, aus Asphaltbeton, als
Längs- und Querfuge, Fugenbreite 10 mm, Fugentiefe 35
mm.
Menge: 25,000 m

**02.07.0010 Fuge füllen Bit.-vergussmasse B 10mm T 35mm**
STLB-Bau 2016-10 080
Fuge ZTV Fug-StB in Asphaltschicht, Fugenspalt mit
Druckluft säubern und trocknen, Fugenwandung mit
Voranstrichmittel vorbehandeln, Fugenraum
randüberdeckend in 2 mm Dicke schließen und mit
vorbituminiertem Sand, Körnung 1/3 abstreuen, mit
Bitumenvergussmasse TL Fug-StB füllen, Fugenbreite 10
mm, Fugentiefe 35 mm.
Menge: 25,000 m

**02.07.0011 Schachtabdeck. anpassen Fahrbahn höher setzen Beton C12/15 Schalung bis 5 cm**
Schachtabdeckung anpassen, aus Gusseisen mit
Betonfüllung, in Fahrbahnen, höher setzen, mit Beton C
12/15 DIN EN 206-1 einschl. Schalung, verlegen in
Mörtel MG III, Fugen glatt streichen, Höhenänderung bis
5 cm.
Menge: 3,000 St

**02.07.0012 Schieber- und Hydrantenkappe richten und Fugen vergießen**
Schieber- und Hydrantenkappen in Fahrbahn- und
Nebenflächen vor dem Aufbringen der Deckschicht bzw.
der Pflasterung einschließlich der
Beton-Unterlagsplatte höhen- und gefällemäßig richten
und die Anschlussfuge zur Oberflächenbefestigung mit
heißer Vergussmasse verfüllen.
Menge: 3,000 St

#### 02.08 Pflaster, Platten, Borde, Rinnen

**02.08.0001 Tiefbord aus Beton T 12/30 mit Betonbett und -Rückenstütze**
Bordsteine aus Beton, DIN 483 T 12/30,
einschichtig, Zuschlag gebrochenes natürliches
Felsgestein,
als Tiefbord mit Rückenstütze entsprechend DIN 18318
verlegen,
Bettung in Beton B 15, Dicke 20 cm,
einschl. aller Erdarbeiten,
Fugenbreite 5 - 10 mm, Fugen mit dauerelastischem
Kompri-Band ausbilden.
Besondere Maßnahmen "Kurzlängen für Kurven sind
fachgerecht zu schneiden".
Menge: 215,000 m

**02.08.0002 Tiefbord aus Beton T 100/250 mm mit Betonbett und -Rückenstütze**
Bordsteine aus Beton,
DIN EN 1340, Typ DIU-DIN 483
TB 100/250 mm
einschichtig,
Zuschlag gebrochenes natürliches Felsgestein,
als Tiefbord mit Rückenstütze entsprechend DIN 18318
verlegen,
Bettung 'in Beton C12/15, Dicke 20 cm,
einschl. aller Erdarbeiten,
Fugenbreite 5 - 10 mm, Fugen mit dauerelastischem
Kompri-Band ausbilden,
Besondere Maßnahmen Kurzlängen für Kurven sind
fachgerecht zu schneiden.
Menge: 80,000 m

**02.08.0003 Kantenstein aus Beton, 80/250 mm, mit Betonbett und -Rückenstütze**
Kantensteine aus Beton,
DIN EN 1340, DIN 483 EF, nach den vorh. Richtlinien für
Einfassungssteine aus Beton setzen, einschl. der
erforderlichen Erdarbeiten und Aussparungen für bzw.
der Anpassungen an Straßenabläufe.
Kantensteine 80/250 mm, einschichtig,
Zuschlagstoff = gebrochenes natürliches Hartgestein.
Rückenstütze aus Beton C 12/15,
bis 10 cm unter OK Bordstein, 10 cm breit,
Unterbau C 12/15, Dicke 10 cm.
Menge: 55,000 m

**02.08.0004 Pflasterrinne zweizeilig, aus Betonsteinen 160/160/140 mm, in Beton**
Pflasterstreifen nach dem Merkblatt für die
Herstellung von Betonsteinpflaster,
als Rinne, zweizeilig,
aus Betonpflastersteinen DIN 18 501,
Erzeugnis '........................................'
Größe 1, 160/160/140 mm mit Fase,
Pflasterbett aus 'Beton C 12/15',
Dicke 20 cm,
Pflasterfugen mit Mörtel einschlämmen, Flächen
reinigen.
An Einbauten und Begrenzungen sind die Steine
anzupassen.
Menge: 130,000 m

**02.08.0005 Pflaster aus Betonverbundsteinen, Höhe 80 mm, in Brechsandbettung**
Pflaster nach dem Merkblatt für die Herstellung von
Betonsteinpflaster
aus Betonverbundsteinen mit Fase entsprechend DIN 1338,
Höhe 80 mm,
Ausführung im Verband,
Pflasterbett aus Brechsand,
Dicke 3 cm,
Pflasterfugen mit Brechsand einschlämmen,
einschl. der erforderlichen Rand- und Abschlusssteine
sowie Kurvensätze.
An Einbauten und Begrenzungen sind die Steine
anzupassen.
Menge: 200,000 m2

**02.08.0006 Betonsteinpflaster durchgehend rot eingefärbt, als Zulage**
Pflaster nach dem Merkblatt für die Herstellung von
Betonsteinpflaster
durchgehend eingefärbt liefern, als Zulage.
Farbton rot, mit erhöhtem Farbanteil,
Dicke 60 - 100 mm.
Menge: 200,000 m2

**02.08.0007 Mosaikpflaster aus Granit Gr.1 60/60/60 mm, in Brechsandbettung**
Mosaikpflaster nach dem Merkblatt für den Bau von
Fahrbahndecken aus Natursteinpflaster aus
Granitsteinen,
Größe 1, 60/60/60 mm, DIN 18 502,
Ausführung in Bögen,
Pflasterbett aus Brechsand,
Dicke 4-5 cm,
Pflasterfugen einschlämmen
Verfugung mit 2-Komponentenmörtel .
An Einbauten und Begrenzungen sind die Steine
anzupassen.
Menge: 1,000 m2

**02.08.0008 Einbauteile anpassen Pflasterdecke Höhe 5 - 10 cm Splitt/Brechsand**
Einbauteile (Hydranten-, Schieberkappen und dgl.)
freilegen und auf neue Höhe setzen. Freigelegten
Bereich verfüllen.
Aufbruchmaterial geht in Eigentum des AN über und ist
von der Baustelle zu entfernen.
Einbauteil in Pflasterdecke höher setzen über 5 bis 10
cm.
Verfüllung = Splitt/Brechsand-Gemisch.
Menge: 5,000 St

**02.08.0009 Schachtabdeckung bzw. Straßeneinlauf in Pflasterflächen höhenmäßig anpassen**
Einbauteil Schachtabdeckung bzw. Straßeneinlauf, in
Pflasterflächen, höhenmäßig anpassen, Höhenänderung bis
5 cm.
Anfallender Schutt wird Eigentum des AN und ist zu
beseitigen.
Menge: 4,000 St

*Hinweis*
Für den Anschluss an die bestehende Straßen.

**02.08.0010 Borde aus Beton aufnehmen und beseitigen**
Borde aufbrechen und aufnehmen,
Bordsteine aus Beton,
Breite 120 - 150 mm,
Höhe 200 bis 300 mm,
in Beton versetzt mit Rückenstütze als
Hochbord,
Dicke des Unterbetons bis 20 cm,
Ausführung in Einzelabschnitten,
Anfallende Stoffe werden Eigentum des AN und sind zu
beseitigen.
Menge: 10,000 m

**02.08.0011 Beton-Verbundpflaster aufnehmen und seitlich lagern**
Pflaster aufbrechen und aufnehmen,
in Verkehrsflächen, Beton-Verbundpflaster, verlegt in
Sandbett, Fugenfüllung aus Sand.
Wiederverwendbare Steine säubern und nach besonderer
Anordnung des AG seitlich lagern. Nicht mehr
verwendbare Stoffe werden Eigentum des AN und sind zu
beseitigen.
Menge: 20,000 m2

**02.08.0012 vorh. Betonpflaster setzen, Flächen verschieden**
vorh. Betonpflaster setzen, Flächen verschieden, in
Sandbettung,
Fugenfüllung aus Sand.
Menge: 20,000 m2

**02.08.0013 Entwässerungsrinne Aco Self Euroline**
ACO Self Euroline Rinnenkörper entsprechend DIN EN
1433/ZA, PKW-befahrbar, mit freiem V-Rinnenquerschnitt,

aus frost/tausalzbeständigem ACO Polymerbeton, ohne
Sohlengefälle (Wasserspiegelgefälle),
liefern und nach Einbauanleitung des Herstellers
einbauen.
Fabrikat: ACO Self Euroline Rinnenkörper einschl.
Stegrost Stahl verzinkt
Einbau in Terrassenflächen
Nennweite:  100 mm
Baulänge:  1000 mm
Baubreite:  118 mm
Bauhöhe:  97 mm
oder gleichwertig

angebotenes Fabrikat:

'........................................'
Menge: 5,000 m

#### 02.09 Ausstattung

**02.09.0001 Verkehrszeichen Nr. 437, Straßennamenschild", mit Pfosten, liefern und aufstellen**
Verkehrszeichen Nr. 437 ("Straßennamenschild") gem. STVO mit RAL-Prüfzeichen
einschl. verzinktem Pfosten, liefern und aufstellen
Menge: 1,000 St

**02.09.0002 Lichtmaste aufnehmen und entsorgen**
Aufnehmen von Lichtmasten,
in Fahrbahnnebenflächen,
elektrisch abtrennen,
nach besonderer Anordnung des AG, einschl. Fundamente
und/oder Befestigungen aus Beton aufbrechen,
Aufbruchgut wird Eigentum des AN und ist zu beseitigen.
Menge: 1,000 St

**02.09.0003 Kabelgraben in Straßen bis 0,60 m tief herstellen**
Boden der Gräben für Kabel profilgerecht ausheben, im
öffentlichen Verkehrsraum,
für die Verlegung von Straßenbeleuchtungskabel,
verfüllen und verdichten,
Aushubtiefe bis 0,60 m.
Sohlenbreite der Gräben bis 0,40 m.
Homogenbereich 2 bis 5.
Einschl. Absanden der Leitungen.
Menge: 300,000 m

**02.09.0004 Längslaufende Kabel im Rohrgraben aufnehmen, sichern und wieder verlegen**
Rohrgraben mit längslaufenden Post- und
Stromversorgungskabeln sowie anderen
Leitungen, als Zulage für das Aufnehmen,
sichern und verlegen in den ursprünglichen
Zustand einschl. Sandbettung und Abdeckung mit
Trassenband, sowie für alle Erschwernisse bei Erd- u.
Verbauarbeiten,
Mehrere Kabel im Graben gelten als ein Kabel.
Menge: 100,000 m

**02.09.0005 Kreuzende Kabel im Rohrgraben sichern, als Zulage**
Kreuzende Kabel im Rohrgraben gem.
Zusätzl. Techn. Bedingungen sichern,
Kabelbündel mit Einzelabstand der Kabel
bis 25 cm gelten als 1 Kabel,
als Zulage unter Berücksichtigung aller Erschwernisse
bei Erd- und Verbauarbeiten.
Menge: 2,000 St

**02.09.0006 Muffenloch für Straßenbeleuchtung ca. 1 x 1 m, bis 0,75 m tief herstellen**
Muffenloch für Straßenbeleuchtung
ca. 1,00 m x 1,00 m bis 0,75 m tief über verlegtem
Kabel herstellen, den Boden seitlich lagern und nach
Herstellen der Muffe wieder verfüllen und verdichten,
Menge: 1,000 St

**02.09.0007 Kabelleerrohre DN 50 liefern und verlegen**
Kabelschutzrohr DN 50, flexibel als Ringware
"Kabuflex®", aus PE, Verbundrohrbauweise, außen gewellt
mit Innenhaut; unter Beachtung der EN 1610 und der
Verlegeanleitung des Herstellers, liefern und
fachgerecht nach Planung verlegen, einschl. Zugdraht.
Hersteller: Fränkische oder gleichwertig
Menge: 6,000 m

**02.09.0008 Erdkabel NYY 5 x 10 qmm liefern**
Erdkabel NYY 5 x 10 qmm, frei Baustelle liefern
Menge: 350,000 m

**02.09.0009 Kabel ausziehen**
Kabel bis d = 25 mm, bauseits auf Trommel geliefert,
ausziehen in Leitungstrasse,
in den Rohrgraben verlege sowie in den vorh.
Beleuchtungsmast einführen und elektrisch anschließen.
Menge: 350,000 m

**02.09.0010 Trassenband "Straßenbeleuchtungskabel" liefern**
Trassenband mit der Aufschrift "Achtung
Straßenbeleuchtungskabel", frei Baustelle liefern.
Menge: 300,000 m

**02.09.0011 Beleuchtungskabel in Bestands-Straßenlampe einziehen als Zulage.**
Beleuchtungskabel in Bestands-Straßenlampe einziehen
als Zulage.
Beleuchtungskabel im Zuge der Neuverlegung in
bestehende Lampe von unten einziehen
Menge: 1,000 St

**02.09.0012 Verkehrszeichen Nr. 437, "Straßennamenschild", mit Pfosten, liefern und aufstellen**
Verkehrszeichen Nr. 437 ("Straßennamenschild") gem. STVO mit RAL-Prüfzeichen
einschl. verzinktem Pfosten
liefern und aufstellen
Menge: 1,000 St

**02.09.0013 Verkehrszeichen Nr. 205, "Vorfahrt gewähren", mit Pfosten, liefern und aufstellen**
Verkehrszeichen Nr. 205 ("Vorfahrt
gewähren") gem. StVO mit RAL-Prüf-
zeichen einschl. verzinktem Pfosten
liefern und aufstellen
Menge: 1,000 St

**02.09.0014 Landschaftsrasen ansäen, einschl. Bodenbearbeitung und Fertigstellungspflege**
Rasenansaat: Landschaftsrasen
einschließlich Saatgutlieferung und
aller Bodenarbeiten, Düngung, Fertigstellungspflege
Menge: 450,000 m2

#### 02.10 Baustelleneinrichtung anteilig Straßenbau

**02.10.0001 Einrichten, Vorhalten und Räumen der Baustelle / Straßenbau**
Für das Einrichten der Baustelle
- Straßenbau -
wie Aufstellen und Vorhalten der Baubüros, Bauhütten
und Lagerschuppen, Anfuhr und Aufstellen der zum
Baubetrieb erforderlichen Maschinen u. Geräte,
Anschluss der Baustelle an die Stromversorgung,
Einrichten der für die Baustelle erforderlichen
Lagerplätze, Platzmiete für zu pachtenden Lagerplätze,
Instandhaltung der durch den Bauverkehr benutzten
Stadtstraßen mit den Einfahrten zum Grundstück,
Aufräumen der Baustelle und Wiederherstellung der
ursprünglichen Zustandes sowie Entschädigung von
Flurschäden, sonstiger Schadensfälle und Ansprüche
Dritter, Abbau und Abtransport der gesamten Einrichtung
nach Fertigstellung der Arbeiten, Schlussausbesserung
der durch den Bauverkehr benutzten
Grundstückseinfahrten, wie Richten der Bordsteine,
Platten und der Pflasterdecken.
Menge: 1,000 psch

**02.10.0002 Verkehrssicherung, Verkehrslenkung, Verkehrsregelung**
Einrichtungen zur Verkehrssicherung, Verkehrsregelung,
Verkehrslenkung nach StVO bei Bauarbeiten auf Straßen
unter Aufrechterhaltung des Verkehrs aufbauen,
vorhalten, ständig unterhalten, betreiben, ggf.
umsetzen, korrigieren und abbauen.
Verkehrssicherung/Verkehrslenkung nach vom AN
vorgelegten Verkehrszeichenplan in Abstimmung mit der
zuständigen Straßenverkehrsaufsichtsbehörde.
Verkehrsregelung durch Verkehrszeichen,
Verkehrseinrichtung, Fahrbahnmarkierungen
einschließlich Sicherung mit elektrischen Warnleuchten,
Lichtzeichenanlage.
Verkehrszeichen, -einrichtungen, Umleitungszeichen und
Geräte werden vom AN gestellt.
30 v.H. der Pauschale werden nach betriebsfertigem
Aufbau vergütet, je 5% (von 30-80 v.H.) Steigerung nach
Baufortschritt, 20 v.H werden nach Abbau der
Verkehrssicherungseinrichtungen vergütet. Zu beachten:
Es gilt für den Einsatz aller Bauabschnitte.
Menge: 1,000 psch

**02.10.0003 Schutzzaun mehrfach im Zuge der Verkehrsanordnung und Bauablauf aufstellen, umsetzen und räumen**
Schutzzaun mehrfach im Zuge der Verkehrsanordnung und
Bauablauf aufstellen, umsetzen und räumen Schutzzaun,
versetzbar, auf befestigtem Untergrund, als
vollreflektierende Absperreinrichtungen gemäß RSA
(Richtlinien für die Sicherung von Arbeitsstellen), aus
Einzelelementen mit Vergitterung, mit Standfüßen,
Zaunoberkante über Oberfläche Gelände 1 m, aufstellen,
entsprechend dem Bauablauf und den verkehrlichen
Anforderungen umsetzen und nach Abschluss der Arbeiten
wieder räumen.
Abschnittsweises versetzen ist einzukalkulieren
(Abschnitt ca. 150 - 200 m).
Menge: 200,000 m

**02.10.0004 Grenzpunktsicherung**
Grenzpunkte nach Wahl des AN sichern und
eigenverantwortlich schützen über die Dauer der
Bauzeit. Nach Abschluss der Bauarbeiten Sicherung
entfernen
Menge: 3,000 St

**02.10.0005 Fußgängerhilfssteg in Geländehöhe herstellen**
Fußgängerhilfssteg in Geländehöhe herstellen, für die
Dauer der vertraglichen Ausführungsfrist (bis zur
Abnahme) vorhalten und beseitigen, mit 1 Aufgang, mit
Schutzgeländer, Nutzbreite bis 1,50 m,
Länge bis 3,50 m.
Menge: 1,000 St

**02.10.0006 Fußgängerhilfssteg umsetzen**
Leistung wie zuvor,
jedoch umsetzen
Menge: 1,000 St

**02.10.0007 Straßenbrücke in Geländehöhe herstellen**
Straßenhilfsbrücke herstellen. Stahlplatte zur
Überbrückung von Rohrgräben und Kopflöcher, Nutzbreite
der Fahrspur bis 3,00 m, Länge bis 3,00 m.
Menge: 1,000 St

#### 02.11 Untersuchungen und Prüfungen

**02.11.0001 Plattendruckversuche nach DIN 18134 durchführen**
Plattendruckversuche nach DIN 18134 durch unabhängigen,
zugelassenen Sachverständigen zum Nachweis des
Verdichtungsgrades durchführen,
als Kontrollprüfung auf besondere Anordnung und
Anweisung des Auftraggebers, einschl. Gestellung der
erforderlichen Geräte und Hilfsmittel sowie Vorlage der
Prüfprotokolle und Diagramme in 2-facher Ausfertigung.
Einschl. Gestellung des Gegengewichts
(Bagger oder beladener LKW).
Menge: 4,000 St

**02.11.0002 Untersuchung des Oberbodens nach BBodSchV**
Untersuchung des humosen Oberbodens:
Entnahme von etwa 10 Einzelproben, Erstellung einer
repräsentativen Mischprobe, Transport ins Labor,
Analytik auf die Parameter der
Bundesbodenschutzverordnung
für den Pfad Boden - Mensch (Tab. 1.4), kurze
Darstellung und Auswertung der Ergebnisse.
Menge: 1,000 St

**02.11.0003 Deklarationsanalyse**
Deklarationsanalysen gemäß Mindestumfang nach LAGA
Richtlinie "Anforderungen an den stoffliche Verwertung
von mineralischen Reststoffen/Abfällen" für
vereinfachten Entsorgungsnachweis des Bodenaushubes
bzw. -abtrages durch zugelassenes Labor auszuführen und
Ergebnisbericht mit Angaben der Einstufung gemäß
LAGA-Zuordnungswerten anzufertigen. Einschl.
Probengewinnung, auch in entsprechender Tiefe mit
Erdbaugerät, in Absprache mit der Örtlichen
Bauüberwachung des AG. Parameterumfang gemäß LAGA TR
Boden, Stand 05.11.04 (Tab II 1.2.1 einschl. aller
Untersuchungen am Eluat) und der Technischen Anleitung
Siedlungsabfall (TASi).
Menge: 2,000 St

USt %: 19,00
